# Angebotsaufforderung (GAEB DA XML 3.2, DA83)
Projekt: Bayreuther Straße
Währung: EUR
Auftraggeber: N.A.
Erstellt mit: SIDOUN Globe/ GXML Toolbox V3.3 R20210630, SIDOUN Globe V10.11.9.0, 18.06.2026

## Fahrbahnsanierung
Datum: 18.06.2026

### Bereich 1 EINRICHTUNG, VERKEHRSSICHERUNG

#### Abschnitt 1.1 BAUSTELLENEINRICHTUNG

**1.1.10 Baustelle, einrichten und vorhalten**
*** Pauschalposition
Geräte, Werkzeuge und sonstige Betriebsmittel, die zur
vertragsgemäßen Durchführung der Bauleistungen
erforderlich sind, auf die Baustelle bringen, bereitstellen
und - soweit der Geräteeinsatz nicht gesondert berechnet
wird - betriebsfertig aufstellen einschl. der dafür
notwendigen Arbeiten.
Die erforderlichen festen Anlagen herstellen.
Unterkünfte, Werkstätten, Lagerschuppen und dgl.,
soweit erforderlich, antransportieren, aufbauen und einrichten.
Strom-, Wasser-, Fernsprechanschluss sowie
Entsorgungseinrichtungen und dgl. für die Baustelle,
soweit erforderlich, herstellen. Bei Bedarf Zufahrtswege
zur Baustelle sowie Lagerplätze, sonstige Platzbefestigungen
und Wege im Baustellenbereich anlegen. Oberbodenarbeiten
einschl. Beseitigen von Aufwuchs für die
Baustelleneinrichtung, soweit erforderlich, ausführen.
Flächen beschaffen, sofern die vom AG zur Verfügung
gestellten nicht ausreichen. Kosten für Vorhalten,
Unterhalten und Betreiben der Geräte, Anlagen und
Einrichtungen einschl. Mieten, Pacht, Gebühren und dgl.
Werden nicht mit dieser Pauschale, sondern mit den
Einheitspreisen der betreffenden Teilleistungen vergütet.
Soweit nicht für bestimmte Leistungen (z.B. Bedarfsleistungen)
für das Einrichten der Baustelle gesonderte Positionen im
Leistungsverzeichnis enthalten sind, gilt die Pauschale für
alle Leistungen sämtlicher Abschnitte des
Leistungsverzeichnisses.

HINWEIS
Der AG weist ausdrücklich darauf hin, dass die
Baustelleneinrichtung ohne Kostenverlagerung aus
einzelnen Leistungspositionen zu ermitteln ist.
Menge: 1,000 psch

**1.1.20 Baustelle räumen**
*** Pauschalposition
Baustelle von allen Geräten, Anlagen, Einrichtungen
und dergleichen räumen.
Benutzte Flächen und Wege entsprechend dem ursprünglichen Zustand unter Wahrung der landschaftspflegerischen Belange ordnungsgemäß herrichten. Verunreinigungen sind zu beseitigen.

Sämtliches Abfall-Material ist nach gültigem
Kreislaufwirtschaftsgesetz zu entsorgen.
Die Kosten sind einzukalkulieren.
Menge: 1,000 psch

**1.1.30 Baubeginnanzeige und Leitungserkundung**
*** Pauschalposition
Einholen der Baubeginnanzeige bei der im städtischen
Vordruck genannten Stellen unter Vorlage der nachfolgenden
Bescheinigung der Kabel- und Leitungserkundung.
Durchführen einer Kabel- und Leitungserkundung bei den
zuständigen Stellen, sofern nicht schon von kurzzeitig
vorherigen Baumassnahmen bekannt oder vom Auftraggeber
bekannt gegeben.
Hier für: Fernmeldekabel, Elektroversorgungsleitungen,
Wasserleitungen, Gasleitungen und weitere Leitungen
nach Rücksprache mit der zuständigen Stelle beim
Auftraggeber.
Menge: 1,000 psch

#### Abschnitt 1.2 VERKEHRSSICHERUNG

*Hinweis: Allgemeine Vorbemerkung zur Verkehrssicherung*
Allgemeine Vorbemerkung zur Verkehrssicherung:

Hierzu gehören alle Absperr- und Beschilderungsmaßnahmen die zur Ausführung der Arbeiten für die Aufrechterhaltung des Strassen-, Fußgänger- und Radfahrerverkehrs erforderlich werden. Die Beschilderung mit den erf. Schildern der StVO ist nach den Angaben der Straßenbaubehörde / Verkehrspolizei auszuführen. Die Richtlinien für die Sicherung von Arbeitsstellen an Strassen (RSA) sind zu beachten. Die Planung der auszuführenden Verkehrsregelung wird gemäß der RSA vom Auftraggeber erstellt und dem Auftragnehmer übergeben.
Nachträglich geforderte zusätzliche Einrichtungen werden separat vergütet.
Die Angaben der Bauleitung und der Straßenbau- und Straßenverkehrsbehörde sowie der Verkehrspolizei sind zu befolgen. Der Auftragnehmer ist für die Aufrechterhaltung und Kontrolle der Verkehrssicherung nach ZTV-SA gemäß der von der Straßenbaubehörde angeordneten Verkehrssicherung verantwortlich. Die Kontrollen sind unter Angabe des Zeitpunktes sowie der Feststellungen und Wartungsanweisungen zu dokumentieren, die Kosten sind in die jeweiligen Positionen der Verkehrssicherung einzurechen.
Die Dokumentation ist dem AG regelmäßig auszuhändigen.
Auf eine gut sichtbare und standsichere Aufstellung ist zu achten. Für alle Verkehrszeichen sind mindestens Folien vom Typ 1 entsprechend DIN 67520 Teil 2 zu verwenden.

Der Bieter erklärt bei der Angebotsabgabe mit seiner Unterschrift, dass die Leistungen für die Verkehrssicherung nur von Personen/Unternehmen durchgeführt, die entsprechend leistungsfähig sind und eine Qualifikation gemäß ZTV-SA 97 nachweisen können. Im Antrag auf Verkehrsrechtliche Anordnung ist eine für die Baumaßnahme verantwortliche Person zu benennen, welche die Qualifikation gemäß
ZTV-SA 97 nachweisen kann.

Die Angaben der Bauleitung und der Verkehrspolizei sind zu befolgen. Die Haftung bleibt beim Unternehmer.

Name:

.......................................................
.......

Festnetztelefon

.......................................................
.......

Beruf:

.......................................................
.......

Mobiltelefon

...........................................
(vom Bieter auszufüllen)

**1.2.10 Verkehrszeichen umsetzen**
*** Bedarfsposition mit GB
Verkehrszeichen aller Art
umsetzen nach besonderer Anordnung des AG während
der Ausführungszeit der vertraglichen Leistungen des AN.
Menge: 1,000 St

**1.2.20 Ständige Verkehrszeichen außer Kraft setzen**
Ständige Verkehrszeichen und Einrichtungen auf besondere
Anordnung des Auftraggebers vorübergehend außer
Kraft und nach Bauende wieder in Kraft setzen
(z. B. durch Abdecken oder Auskreuzen der
wegweisenden Beschilderung mit Gestänge)
Die Verwendung von Klebeband ist nicht gestattet.
Menge: 1,000 St

**1.2.30 Runde Verkehrszeichen aller Art aufbauen**
Runde Verkehrszeichen (Größe 2) nach StVO zur
Aufrechterhaltung des öffentlichen Verkehrs und
Anliegerverkehrs sowie zur verkehrsgerechten Sicherung
von Arbeitsstellen gemäß verkehrsrechtlicher Anordnung (VRA)
temporär anliefern und betriebsfertig aufstellen.

Einschließlich aller erforderlichen Rohrpfosten, temporären
Aufstellvorrichtungen (z. B. Fußplatten nach TL) und des
zugehörigen Befestigungsmaterials.
Menge: 12,000 St

**1.2.40 Runde Verkehrszeichen aller Art vorhalten**
Runde Verkehrszeichen (Größe 2) nach StVO zur
Aufrechterhaltung des öffentlichen Verkehrs und
Anliegerverkehrs sowie zur verkehrsgerechten Sicherung
von Arbeitsstellen nach den Richtlinien zur Sicherung
von Arbeitsstellen an Straßen (RSA) temporär vorhalten.

Positionsmenge = Produkt aus 12 St
Verkehrssicherungseinrichtungen
(Vorhaltemenge)
mal 4 Wochen
(Vorhaltedauer).
Menge: 48,000 StWo

**1.2.50 Runde Verkehrszeichen aller Art umbauen**
Runde Verkehrszeichen (Größe 2) nach StVO zur
Aufrechterhaltung des öffentlichen Verkehrs und
Anliegerverkehrs sowie zur verkehrsgerechten Sicherung
von Arbeitsstellen nach den Richtlinien zur Sicherung
von Arbeitsstellen an Straßen (RSA) temporär umbauen.

Einschließlich aller erforderlichen Rohrpfosten, temporären
Aufstellvorrichtungen (z. B. Fußplatten nach TL) und des
zugehörigen Befestigungsmaterials.
Menge: 25,000 St

**1.2.60 Runde Verkehrszeichen aller Art abbauen**
Runde Verkehrszeichen (Größe 2) nach StVO zur
Aufrechterhaltung des öffentlichen Verkehrs und
Anliegerverkehrs sowie zur verkehrsgerechten Sicherung
von Arbeitsstellen gemäß verkehrsrechtlicher Anordnung (VRA)
temporär abbauen.

Einschließlich aller erforderlichen Rohrpfosten, temporären
Aufstellvorrichtungen (z. B. Fußplatten nach TL) und des
zugehörigen Befestigungsmaterials.
Menge: 12,000 St

**1.2.70 Dreieckige Verkehrszeichen aller Art aufbauen**
Dreieckige Verkehrszeichen (Größe 2) nach StVO zur
Aufrechterhaltung des öffentlichen Verkehrs und
Anliegerverkehrs sowie zur verkehrsgerechten Sicherung
von Arbeitsstellen gemäß verkehrsrechtlicher Anordnung (VRA)
temporär anliefern und betriebsfertig aufstellen.

Einschließlich aller erforderlichen Rohrpfosten, temporären
Aufstellvorrichtungen (z. B. Fußplatten nach TL) und des
zugehörigen Befestigungsmaterials.
Menge: 6,000 St

**1.2.80 Dreieckige Verkehrszeichen aller Art vorhalten**
Dreieckige Verkehrszeichen (Größe 2) nach StVO zur
Aufrechterhaltung des öffentlichen Verkehrs und
Anliegerverkehrs sowie zur verkehrsgerechten Sicherung
von Arbeitsstellen nach den Richtlinien zur Sicherung
von Arbeitsstellen an Straßen (RSA) temporär vorhalten.

Positionsmenge = Produkt aus 6 St
Verkehrssicherungseinrichtungen
(Vorhaltemenge)
mal 4 Wochen
(Vorhaltedauer).
Menge: 24,000 StWo

**1.2.90 Dreieckige Verkehrszeichen aller Art umbauen**
Runde Verkehrszeichen (Größe 2) nach StVO zur
Aufrechterhaltung des öffentlichen Verkehrs und
Anliegerverkehrs sowie zur verkehrsgerechten Sicherung
von Arbeitsstellen nach den Richtlinien zur Sicherung
von Arbeitsstellen an Straßen (RSA) temporär umbauen.

Einschließlich aller erforderlichen Rohrpfosten, temporären
Aufstellvorrichtungen (z. B. Fußplatten nach TL) und des
zugehörigen Befestigungsmaterials.
Menge: 15,000 St

**1.2.100 Dreieckige Verkehrszeichen aller Art abbauen**
Runde Verkehrszeichen (Größe 2) nach StVO zur
Aufrechterhaltung des öffentlichen Verkehrs und
Anliegerverkehrs sowie zur verkehrsgerechten Sicherung
von Arbeitsstellen gemäß verkehrsrechtlicher Anordnung (VRA)
temporär abbauen.

Einschließlich aller erforderlichen Rohrpfosten, temporären
Aufstellvorrichtungen (z. B. Fußplatten nach TL) und des
zugehörigen Befestigungsmaterials.
Menge: 6,000 St

**1.2.110 Rechteckige Verkehrszeichen aller Art aufbauen**
Rechteckige Verkehrszeichen (Größe 2) nach StVO zur
Aufrechterhaltung des öffentlichen Verkehrs und
Anliegerverkehrs sowie zur verkehrsgerechten Sicherung
von Arbeitsstellen gemäß verkehrsrechtlicher Anordnung (VRA)
temporär anliefern und betriebsfertig aufstellen.

Einschließlich aller erforderlichen Rohrpfosten, temporären
Aufstellvorrichtungen (z. B. Fußplatten nach TL) und des
zugehörigen Befestigungsmaterials.
Menge: 4,000 St

**1.2.120 Rechteckige Verkehrszeichen aller Art vorhalten**
Rechteckige Verkehrszeichen (Größe 2) nach StVO zur
Aufrechterhaltung des öffentlichen Verkehrs und
Anliegerverkehrs sowie zur verkehrsgerechten Sicherung
von Arbeitsstellen nach den Richtlinien zur Sicherung
von Arbeitsstellen an Straßen (RSA) temporär vorhalten.

Positionsmenge = Produkt aus 4 St
Verkehrssicherungseinrichtungen
(Vorhaltemenge)
mal 4 Wochen
(Vorhaltedauer).
Menge: 16,000 StWo

**1.2.130 Rechteckige Verkehrszeichen aller Art umbauen**
Rechteckige Verkehrszeichen (Größe 2) nach StVO zur
Aufrechterhaltung des öffentlichen Verkehrs und
Anliegerverkehrs sowie zur verkehrsgerechten Sicherung
von Arbeitsstellen nach den Richtlinien zur Sicherung
von Arbeitsstellen an Straßen (RSA) temporär umbauen.

Einschließlich aller erforderlichen Rohrpfosten, temporären
Aufstellvorrichtungen (z. B. Fußplatten nach TL) und des
zugehörigen Befestigungsmaterials.
Menge: 10,000 St

**1.2.140 Rechteckige Verkehrszeichen aller Art abbauen**
Rechteckige Verkehrszeichen (Größe 2) nach StVO zur
Aufrechterhaltung des öffentlichen Verkehrs und
Anliegerverkehrs sowie zur verkehrsgerechten Sicherung
von Arbeitsstellen gemäß verkehrsrechtlicher Anordnung (VRA)
temporär abbauen.

Einschließlich aller erforderlichen Rohrpfosten, temporären
Aufstellvorrichtungen (z. B. Fußplatten nach TL) und des
zugehörigen Befestigungsmaterials.
Menge: 4,000 St

**1.2.150 Verkehrszeichen Nr. 1008-34 aufstellen und abbauen**
Verkehrszeichen Nr. 1008-34 standsicher aufstellen,
für die Dauer der vertraglichen
Ausführungsfrist vorhalten, betriebssicher warten und
nach Abschluss der Arbeiten wieder abbauen und
von der Baustelle abtransportieren.

Einschließlich aller erforderlichen Rohrpfosten,
temporären Aufstellvorrichtungen (z. B. Fußplatten nach TL)
und des zugehörigen Befestigungsmaterials.
Menge: 5,000 St

**1.2.160 Verkehrszeichen Leitbake mit Warnleuchten aufbauen**
Leitbake (Warnbake), spezifischer Rückstrahlwert
RA2 DIN EN 12899-1, als Pfeilbake, beidseitig,
mit Warnleuchten, TL Warnleuchten,
Lichtfarbe gelb, eine Leuchte, aufbauen.

VZ-Nr. 605-10 und 605-20, reflektierend, ggf.
doppelseitig je nach Aufstellort, inkl. Rohrpfosten,
Fußplatte und zugehörigen Befestigungsmaterialien.
Menge: 10,000 St

**1.2.170 Verkehrszeichen Leitbake mit Warnleuchten vorhalten**
Leitbake (Warnbake), spezifischer Rückstrahlwert
RA2 DIN EN 12899-1, als Pfeilbake, beidseitig,
mit Warnleuchten, TL Warnleuchten,
Lichtfarbe gelb, eine Leuchte, vorhalten.

VZ-Nr. 605-10 und 605-20, reflektierend, ggf.
doppelseitig je nach Aufstellort, inkl. Rohrpfosten,
Fußplatte und zugehörigen Befestigungsmaterialien.

Positionsmenge = Produkt aus 10 St
Verkehrssicherungseinrichtungen
(Vorhaltemenge)
mal 4 Wochen
(Vorhaltedauer).
Menge: 40,000 StWo

**1.2.180 Verkehrszeichen Leitbake mit Warnleuchten umbauen**
Leitbake (Warnbake), spezifischer Rückstrahlwert
RA2 DIN EN 12899-1, als Pfeilbake, beidseitig,
mit Warnleuchten, TL Warnleuchten,
Lichtfarbe gelb, eine Leuchte, umbauen.

VZ-Nr. 605-10 und 605-20, reflektierend, ggf.
doppelseitig je nach Aufstellort, inkl. Rohrpfosten,
Fußplatte und zugehörigen Befestigungsmaterialien.
Menge: 40,000 St

**1.2.190 Verkehrszeichen Leitbake mit Warnleuchten abbauen**
Leitbake (Warnbake), spezifischer Rückstrahlwert
RA2 DIN EN 12899-1, als Pfeilbake, beidseitig,
mit Warnleuchten, TL Warnleuchten,
Lichtfarbe gelb, eine Leuchte, abbauen.

VZ-Nr. 605-10 und 605-20, reflektierend, ggf.
doppelseitig je nach Aufstellort, inkl. Rohrpfosten,
Fußplatte und zugehörigen Befestigungsmaterialien.
Menge: 10,000 St

**1.2.200 Schrankenzaun nach ZTV-SA, H=1,00 m, temporär aufstellen**
Schrankenzaun (Absperrschrankengitter) nach
Verkehrsrechtlicher Anordnung (VRA) und Vorgabe
des Auftraggebers temporär anliefern und
betriebsfertig aufstellen.

Ausführung gemäß ZTV-SA und RSA:
  Höhe: 1,00 m
  Ausstattung: Obere Schranke und untere Tastleiste
  retroreflektierend ausgebildet.

  Inklusive Leistung: Einschließlich aller erforderlichen
  Bakenfüße und Verbindungselemente.
Menge: 650,000 m

**1.2.210 Schrankenzaun vorhalten und warten**
Schrankenzaun (Absperrschrankengitter, H=1,00 m)
einschließlich aller Bakenfüße für die Dauer der vertraglichen
Ausführungsfrist bzw. tatsächlichen Nutzung betriebssicher
auf der Baustelle vorhalten.

Inbegriffen sind die regelmäßige Kontrolle der Standsicherheit
und der ordnungsgemäßen Ausrichtung (gemäß RSA/ZTV-SA)
sowie die Reinigung der retroreflektierenden Flächen
bei Verschmutzung.

Positionsmenge = Produkt aus 650 m
Verkehrssicherungseinrichtungen
(Vorhaltemenge)
mal 4 Wochen
(Vorhaltedauer).
Menge: 2600,000 mWo

**1.2.220 Schrankenzaun innerhalb d. Baustelle umbauen**
Schrankenzaun (Absperrschrankengitter, H=1,00 m)
je nach Baufortschritt oder nach ausdrücklicher Anweisung
des Auftraggebers innerhalb des Baufeldes umbauen.

Die Leistung umfasst den fachgerechten Abbau
am alten Standort, den Transport innerhalb der Baustelle
sowie den erneuten, standsicheren Aufbau einschließlich
aller Fußplatten und Verbindungselemente gemäß ZTV-SA.
Menge: 2000,000 m

**1.2.230 Schrankenzaun abbauen u. abtransportieren**
Schrankenzaun (Absperrschrankengitter, H=1,00 m)
nach Abschluss der Baumaßnahme oder nach behördlicher Freigabe
vollständig abbauen.

Einschließlich der Demontage aller Gitter und
Bakenfüße, dem Verladen sowie dem vollständigen
Abtransport von der Baustelle.
Menge: 650,000 m

**1.2.240 Warnleuchten auf Schrankenzaun anbringen**
BASt-geprüfte Warnleuchten nach TL-Warnleuchten
fachgerecht auf dem Schrankenzaun (Absperrschrankengitter)
montieren und betriebsfertig einstellen.

Die Ausführung und Lichtfarbe erfolgt gemäß
verkehrsrechtlicher Anordnung (VRA) bzw. RSA:
Bei Halbsperrung: Farbe Gelb (als Blink- oder Dauerlicht)
  zur Längsabsicherung.
Bei Vollsperrung: Farbe Rot (als Dauerlicht)
zur Querabsicherung der gesperrten Fahrbahn.

Einschließlich aller erforderlichen Halterungen,
Diebstahlsicherungen und Montagearbeiten.
Menge: 20,000 St

**1.2.250 Warnleuchten auf Schrankenzaun vorhalten**
Warnleuchten einschließlich Halterungen
auf dem Schrankenzaun für die Dauer der Nutzung
betriebssicher vorhalten.

Inbegriffen ist die tägliche Überprüfung der Funktion
(insbesondere bei Dunkelheit), der vorgeschriebene
Batteriewechsel bei nachlassender Leuchtkraft,
die Reinigung der Linsen sowie der Austausch
defekter Leuchten bei Vandalismus oder Ausfall.

Positionsmenge = Produkt aus 20 St
Verkehrssicherungseinrichtungen
(Vorhaltemenge)
mal 4 Wochen
(Vorhaltedauer).
Menge: 80,000 StWo

**1.2.260 Warnleuchten auf Schrankenzaun versetzen**
BASt-geprüfte Warnleuchten (nach TL-Warnleuchten)
je nach Baufortschritt oder nach ausdrücklicher Anweisung
des Auftraggebers auf dem Schrankenzaun
(Absperrschrankengitter) innerhalb der Baustelle umbauen.

Die Leistung umfasst:
- Die fachgerechte Demontage der Leuchten am alten
Standort.
- Den sicheren Transport innerhalb des Baufeldes.
- Die erneute Montage auf dem versetzten Schrankenzaun
- einschließlich aller Halterungen und Diebstahlsicherungen.
- Die anschließende Funktionsprüfung zur Sicherstellung
der Betriebsbereitschaft (Lichtfarbe Gelb bei Halbsperrung
oder Rot bei Vollsperrung je nach neuem Einsatzort
gemäß verkehrsrechtlicher Anordnung).
Menge: 100,000 St

**1.2.270 Warnleuchten demontieren u. abtransportieren**
Vorhandene Warnleuchten nach Ende der Absperrung
oder nach behördlicher Freigabe vom Schrankenzaun
demontieren und vollständig von der Baustelle abtransportieren.
Menge: 20,000 St

**1.2.280 Absturzsicherung mit Absperrschranken**
Absturzsicherung mittels Absperrschranke mit
Blindentastleiste gem. ZTV SA zur Abgrenzung
des Fußgänger- bzw. Radfahrerverkehrs
vom Straßenverkehr für den Zeitraum der Baudurchführung
anliefern, aufbauen, vorhalten und abbauen.

Oberkante Absperrschranke: 1,00 m
Unterkante Blindentastleiste: 0,15 m

Ausführung: Fertigteilelemente
Menge: 15,000 m

**1.2.290 zusätzl. Kontrolle Verkehrssicherungseinr. täglich**
Zusätzliche Kontrolle während der Instandhaltungsdauer der
Verkehrssicherungseinrichtungen nach den Richtlinien zur
Sicherung von Arbeitsstellen an Straßen, täglich,

Positionsmenge = Produkt aus 1 Kontrolle je Kalendertag
(Instandhaltemenge)
mal 4 Wochen
(Instandhaltedauer).
Menge: 4,000 StWo

**1.2.300 Fahrstreifenbegrenzung durch gelbe Markierung**
*** Bedarfsposition mit GB
Fahrstreifenbegrenzung durch gelbe Markierung mit von
der Bundesanstalt für Straßenwesen (BASt) zugelassenen
Materialien herstellen.

Längsmarkierung nach ZTV-M entsprechend vorhandener
Markierung oder Vormarkierung einmessen und herstellen.
Zu markierende Fläche reinigen. Kehrgut und ggf. Fräsgut geht
in Eigentum des AN über und ist zu beseitigen.
Abgerechnet wird nach markierter Strichlänge in der Achse.
Doppelstrich wird als zwei Striche abgerechnet.
Lage der Markierung nach Angabe des AG einmessen und
vormarkieren.

Markierung mittels aufgeklebter Folie. Mittel- und
Randmarkierung (durchgehend oder unterbrochen).
Strichbreite: 0,12 m Farbe: Gelb  Die vorrübergehenden
Markierungen müssen den Vorgaben
der ZTV M und DIN EN 1436:2018-03 entsprechen.
Folgende Mindestanforderungen sind maßgebend:

Markierungssystem Typ I
Verkehrsklasse nach DIN EN 13197:2014-07: P2
Nachtsichtbarkeit RL trocken: R 4 [200 mcd/(m² x lx)]
Tagessichtbarkeit QD: Q 2 [100 mcd/(m² x lx)]
Griffigkeit: S 1 (45 SRT-Einheiten)

Nach Abschluss der Bauarbeiten ist die Markierung zu entfernen.
Menge: 15,000 m

**1.2.310 Querabsperrung durch Absperrschranke**
*** Bedarfsposition mit GB
Querabsperrung (Absperrschranken) liefern, aufstellen,
vorhalten, umstellen und nach Abschluss der Bauarbeiten
beseitigen.
VZ-Nr. 600-30, reflektierend, inkl. Rohrpfosten, Fußplatte
und zugehörigen Befestigungsmaterialien.

Größe 250 x 1600 mm
Menge: 1,000 m

**1.2.320 Längs-/Querabsperrung durch Absperrschranke**
*** Bedarfsposition mit GB
Längs-/Querabsperrung (Absperrschranken) liefern,
aufstellen, vorhalten, umstellen und nach Abschluss
der Bauarbeiten beseitigen.
VZ-Nr. 600-32 und 600-34, reflektierend, inkl. Rohrpfosten,
Fußplatte und zugehörigen Befestigungsmaterialien.

Größe 250 x 1600 mm
Menge: 1,000 m

#### Abschnitt 1.3 STUNDENLOHN

**1.3.10 Verrechnungssatz für Arbeitskraft, Polier**
Stundenlohnarbeiten
Verrechnungssatz für Arbeitskraft
Stundenlohnarbeiten durch Arbeitskräfte
auf Anordnung des Auftraggebers ausführen
Der Verrechnungssatz für die jeweilige Arbeitskraft
umfasst sämtliche Aufwendungen, insbesondere den
tatsächlichen Lohn einschließlich vermögenswirksamer
Leistungen mit den Zuschlägen für Gemeinkosten
(Sozialkassenbeiträge, Winterbauumlage oder dergleichen.),
sowie Lohn- bzw. Gehaltsnebenkosten und
Zuschläge für Überstunden.
Zuschläge für Nacht-, Sonntags-, Feiertagsarbeit
werden gesondert vergütet.
Polier
Menge: 1,000 h

**1.3.20 Baufacharbeiter**
Stundenlohnarbeiten
Leistungen wie zuletzt in vollem Wortlaut beschrieben,
jedoch
Baufacharbeiter
Menge: 1,000 h

**1.3.30 Bauwerker**
Stundenlohnarbeiten
Leistungen wie zuletzt in vollem Wortlaut beschrieben,
jedoch
Bauwerker
Menge: 1,000 h

**1.3.40 Mini-Bagger mit Raupenfahrwerk**
Stundenlohnarbeiten
Leistungen wie zuletzt in vollem Wortlaut beschrieben,
jedoch
Gerät: Mini-Bagger mit Raupenfahrwerk
Leistung: 25 KW
Menge: 1,000 h

**1.3.50 Frontlader - 45 kW**
Stundenlohnarbeiten
Leistungen wie zuletzt in vollem Wortlaut beschrieben,
jedoch
Gerät: Frontlader, luftbereift bis 45 kW
Menge: 1,000 h

**1.3.60 Vibrostampfer**
Stundenlohnarbeiten
Leistungen wie zuletzt in vollem Wortlaut beschrieben,
jedoch
Gerät: Vibrostampfer
Menge: 1,000 h

**1.3.70 Flächenrüttler bis 0,75 t**
Stundenlohnarbeiten
Leistungen wie zuletzt in vollem Wortlaut beschrieben,
jedoch
Gerät: Flächenrüttler bis 0,75 t
Menge: 1,000 h

**1.3.80 Bagger >6t (Eingengewicht)**
Stundenlohnarbeiten
Leistungen wie zuletzt in vollem Wortlaut beschrieben,
jedoch
Gerät: Hydraulikbagger auf Rädern > 6 t Eigengewicht
Leistung 60 KW
Menge: 1,000 h

**1.3.90 Vibrationswalze - 5 t**
Stundenlohnarbeiten
Leistungen wie zuletzt in vollem Wortlaut beschrieben,
jedoch
Gerät: Vibrationswalze bis 5 t
Menge: 1,000 h

**1.3.100 Steintrennmaschine**
Stundenlohnarbeiten
Leistungen wie zuletzt in vollem Wortlaut beschrieben,
jedoch
Gerät: Steintrennmaschine
Menge: 1,000 h

**1.3.110 Kompressor mit Abbauhammer**
Stundenlohnarbeiten
Leistungen wie zuletzt in vollem Wortlaut beschrieben,
jedoch
Gerät:
Kompressor bis 5 m3/min
einschl. Abbauhammer bis 20 kg
Menge: 1,000 h

**1.3.120 Verrechnungssatz für LKW 3,5 t**
Stundenlohnarbeiten
Leistungen wie zuletzt in vollem Wortlaut beschrieben,
jedoch
Gerät:
LKW, ca. 3,5 t Nutzlast
Menge: 1,000 h

**1.3.130 LKW-Kipper 8 t**
Stundenlohnarbeiten
Leistungen wie zuletzt in vollem Wortlaut beschrieben,
jedoch
LKW-Kipper, ca. 8 t Nutzlast
Menge: 1,000 h

**1.3.140 Allrad-Kipp. 12 t**
Stundenlohnarbeiten
Leistungen wie zuletzt in vollem Wortlaut beschrieben,
jedoch
LKW-Kipper mit Allradantrieb, ca. 12 t Nutzlast
Menge: 1,000 h

#### Abschnitt 1.4 BAUMSCHUTZ

*Hinweis: Leitbeschreibung*
Vorbemerkungen zum Schutz von BäumenBestehende Bäume, Pflanzbestände, Vegetationsflächen, Bauteile, Bauwerke, Grenzsteine u. ä. im Bereich der Baustelle sind gegen Beschädigung jeder Art zu schützen. Freigelegte Wurzeln von Bäumen dürfen nur entfernt werden, wenn die Art der Leistung dies zwingend erfordert. Das Grünflächenamt bzw. die zuständige Fachbehörde sind vorher einzuschalten.Schutz der oberirdischen Teile von Bäumen gegen mechanische Schäden nach DIN 18920:2014-07 aufstellen für die Dauer der vertraglichen Ausführungsfrist vorhalten und beseitigen.Zum Schutz der Wurzelanläufe ist für alle Bäume im Baubereich eine standfeste Sicherung zu errichten. Sie soll den gesamten Wurzelbereich umschließen. Als Wurzelbereich gilt die Bodenfläche unter der Krone von Bäumen zuzüglich 1,50 m nach allen Seiten.Ist aus Raumgründen die Sicherung der gesamten Baumfläche nicht möglich, ist der Stamm des zu schützenden Baumes mit einer gegen den Stamm abgepolsterten mindestens 2,00 m hohen Bohlenummantelung zu versehen. Die Schutzvorrichtung ist ohne Beschädigung der Bäume anzubringen. Die Schutzvorrichtung darf nicht unmittelbar auf die Wurzelanläufe aufgesetzt werden. Tiefhängende Äste sind nach Möglichkeit hochzubinden. Alle Bindestellen sind ebenfalls abzupolstern.

**1.4.10 Baumschutz, Du bis 30 cm**
Schutz gegen mechanische Schäden für Bäume
aufstellen, für die Dauer der Bauarbeiten, vorhalten und
beseitigen.
Schutz der Wurzelanläufe durch Brettermantel einschl.
Polsterung gegen den Baum.
Schutz des Baumstammes nach allen Seiten durch
Brettermantel einschl. Polsterung gegen den Baum,

Mindestabstand vom Stamm 50 cm,
Mindesthöhe 2,50 m,Mindestdicke der Bretter 18 mm.
Stammdurchmesser bis 30 cm, der Durchmesser wird 1,00 m
über Geländeoberfläche gemessen.
Menge: 1,000 St
Kostengruppe DIN 276 2018-12: 000

### Bereich 2 ASPHALTARBEITEN

#### Abschnitt 2.1 VORARBEITEN

**2.1.10 Bituminöse Befestigung trennen, Dicke: bis 6 cm**
Bituminöse Befestigung trennen.
Deckschicht und bituminöse Unterlage geradlinig schneiden.
Dicke der bituminösen Befestigung: bis 6 cm
Menge: 95,000 m

**2.1.20 Bituminöse Befestigung trennen, Dicke: bis 20 cm**
Bituminöse Befestigung trennen.
Deckschicht und bituminöse Unterlage geradlinig schneiden.
Dicke der bituminösen Befestigung: bis 20 cm
Menge: 120,000 m

**2.1.30 Asphalt fräsen und beseitigen, Tiefe 3 - 5 cm**
Asphalt fräsen und Unterlage reinigen.
Asphaltschicht =  FORMTEXT 'Ausbauasphalt'

Frästiefe über  FORMTEXT '3 bis 5' cm.

Fräsnut max.  FORMTEXT '5' mm
In Fahrbahn, Zwickel und Streifen,
sämtliches Material ist zu entsorgen,

Sämtliches Abfall-Material ist nach gültigem
Kreislaufwirtschaftsgesetz zu entsorgen.
Die Kosten sind einzukalkulieren.
Menge: 150,000 m2

**2.1.40 Bituminöse Befestigung aufnehmen und beseitigen, Dicke bis 20 cm**
Bituminöse Befestigung aufnehmen.
Aufbruchstücke zerkleinern
Kantenlänge max. 70 cm
Dicke der bituminösen Befestigung: bis 20 cm
Aufbruchgut wird Eigentum des AN und ist zu beseitigen.
Menge: 180,000 m2

**2.1.50 Pechhaltige Befestigung aufnehmen und beseitigen, Dicke bis 20 cm**
Pechhaltiger Asphaltoberbau in einem Arbeitsgang aufbrechen und laden
Aufbruch in Fahrbahnen.
Pechhaltiger Straßenaufbruch gemäß RuVA-StB 01 (PAK >
30 mg/kg), aufbrechen, ausheben, verladen und abtransportieren.

Mächtigkeit des teerpechhaltigen Straßenaufbruchs
Stärke bis 20 cm.

Es handelt sich um gefährlichen Abfall, daher Transport
durch einen entsprechend zugelassenen Transporteur und
im Begleitscheinverfahren gemäß Nachweisverordnung.
Das Begleitscheinverfahren erfolgt durch den AG.

Entsorgung gem. Kreislaufwirtschaftsgesetz.
Menge: 150,000 t

**2.1.60 Zulage um Einbauten**
Zulage für Erschernisse im Bereich von Schieberkappen,
Hydranten, Schacht- und Sinkkastenabdeckungen
bei den Fräs- und Asphaltarbeiten
Menge: 46,000 St

**2.1.70 Arbeitsschutzmaßnahmen**
*** Pauschalposition
Arbeitsschutzmaßnahmen durchführen.
In dieser Position ist die Untersuchung der eingesetzten Mitarbeiter enthalten.

Arbeitsschutzmaßnahmen für Arbeiten in kontaminierten
Bereichen nach BGR 128 und TRGS 551 (technische Regeln für Gefahrstoffe TRGS 551: Teer und andere Pyrolyseprodukte aus organischem Material, Stand Januar 2016)
Menge: 1,000 psch

**2.1.80 Fräsfläche mit Spezialkehrmaschine reinigen (Fahrbahn)**
Fräsfläche mit Wasserdruck reinigen.
Hochdruck - Kehrsaugmaschine
Wasserdruck bis 200 bar

Sämtliches Abfall-Material ist nach gültigem
Kreislaufwirtschaftsgesetz zu entsorgen.
Die Kosten sind einzukalkulieren.
Menge: 3250,000 m²

**2.1.90 Planum herstellen und Boden verdichten**
Planum herstellen, max. Abweichung von der Soll Höhe
+-2cm,
und Boden verdichten Verdichtungsgrad DPr mind. 100%
Bodenkl. 3 bis 5.
Menge: 405,000 m²

**2.1.100 Ungeeigneter Boden lösen und beseitigen - BM-0**
Ungeeigneter Boden außerhalb der Sollprofile nach Angabe
des AG profilgerecht lösen, laden und beseitigen.
Boden entspricht den Bestimmungen und Grenzwerten
der Ersatzbaustoffverordnung zu BM-0.

Boden der Kennzahl A1-3, GK 1, EA
Boden wird Eigentum des AN und ist zu beseitigen.
Das Herstellen des Planums wird gesondert vergütet.
Abgerechnet wird nach Abtragsprofilen.
Menge: 10,000 m³

#### Abschnitt 2.2 ASPHALTTRAGSCHICHT

**2.2.10 Asphalttragschicht AC 32 TS, 290 kg/m2**
Asphalttragschicht herstellen.

Asphalt AC 32 TS liefern, einbauen und verdichten
in Verkehrsflächen der Belastungsklasse 3,2 bis 100.

Einbaumenge: 290 kg/m²
Bindemittel: Bitumen 50/70
Anteil gebrochener Kornoberflächen: C90/1

Handeinbau wird nicht gesondert vergütet und
ist in den Einheitspreis einzurechnen.
Menge: 67,000 t

#### Abschnitt 2.3 BITUMENMULSION

**2.3.10 Bitumenemulsion aufsprühen, 300 g/m2 (Bindemittel C40BP4-S)**
Bitumenemulsion zur Herstellung des Schichtenverbundes
auf Asphaltbefestigung aufsprühen,
verschmutzte Unterlage vorher reinigen.
Kehrgut ist zu entsorgen.
Bitumen-Emulsion =  FORMTEXT 'C40BP4-S'

Bindemittelmenge: >=  FORMTEXT '0,300'
kg/m2

Sämtliches Abfall-Material ist nach gültigem
Kreislaufwirtschaftsgesetz zu entsorgen.
Die Kosten sind einzukalkulieren.
Menge: 4000,000 m2

#### Abschnitt 2.4 ASPHALTDECKSCHICHT

**2.4.10 Asphaltdeckschicht AC 11 DS, Dicke 4 cm**
Asphaltdeckschicht AC 11 DS
einbauen und verdichten in Verkehrsflächen
der Belastungsklasse Bk 3,2
Einbaudicke: 4 cm
Bindemittel :  Bitumen  FORMTEXT '25 / 55-55 A'

Gesteinskörnung - Anteil gebrochener

Kornoberflächen =  FORMTEXT 'C 50/0'

Schlagzertrümmerungswert  FORMTEXT 'SZ 18/LA 20'

Widerstand gegen Polieren = PSV  FORMTEXT '48'

Handeinbau wird nicht gesondert vergütet und ist in den
Einheitspreis einzurechnen.

Die Erschwernisse im Bereich von Schieberkappen,
Hydranten, Schachtbauwerken etc. sind in den Einheitspreis einzurechnen und werden nicht gesondert vergütet.
Menge: 3250,000 m2

**2.4.20 Asphaltdeckschicht AC 11 DS, Profilausgleich**
Asphaltdeckschicht AC 11 DS, Profilausgleich
liefern, einbauen und verdichten,
in Verkehrsflächender Belastungsklasse Bk 3,2
Bindemittel: Bitumen 25/55-55A
Gesteinskörnung - Anteil gebrochener kornoberflächen = C 50/0
Schlagzertrümmerungswert SZ 18/LA 20
Widerstand gegen Polieren PSV = 48

Handeinbau wird nicht gesondert vergütet und ist in den Einheitspreis einzurechnen.
Menge: 1,000 t

**2.4.30 Abstumpfungsmaßnahmen durchführen**
Abstumpfungsmaßnahmen zur Erhöhung der
Anfangsgriffigkeit durch gleichmäßiges Aufbringen und
Einwalzen von Abstreukörnung durchführen.
Nicht gebundenes Material ist zu entsorgen
und von der Baustelle entfernen.
Abstreumaterial: Edelsplitt 1/3 (staubfrei)
Aufstreumenge: 1,0 kg/m2
Maschinell aufstreuen.

Sämtliches Abfall-Material ist nach gültigem
Kreislaufwirtschaftsgesetz zu entsorgen.
Die Kosten sind einzukalkulieren.
Menge: 3250,000 m2

**2.4.40 Fugen / Nähte schneiden und vergiessen (Fugenmasse Typ N 2)**
Naht oder Anschluss in Deckschicht zur Fuge schneiden,
aufweiten und säubern.
Längs- und Quernähte
Einzellängen bis  FORMTEXT '35' m

Fugenspalttiefe =  FORMTEXT '40' mm

Fugenspaltbreite =  FORMTEXT '15' mm
Fugenfüllung herstellen

FORMTEXT 'mit heiß verarbeitbarer Fugenmasse Typ N 2'
Menge: 250,000 m

### Bereich 3 SCHOTTER, RINNEN, BORDE

#### Abschnitt 3.1 Schottertragschicht

**3.1.10 Schottertragschicht 0/32 herstellen Gehweg**
*** Bedarfsposition mit GB
Schottertragschicht liefern und herstellen.
Einbau in Rad- und Gehwegen.
Verformungsmodul EV2 >120 MN/m2 auf der Oberfläche.
Material = gebrochene Gesteine- / Mineralstoffe
Gesteinskörnung 0/32 mm.
Einbaustärke: Profilausgleich in Bereich Gehwege
(Einfahrt Hnr. 64) 1 - 30 cm
Menge: 1,000 t

**3.1.20 Wassergebundene Deckschicht herstellen (Gehweg)**
Wassergebundene Deckschicht auf Schottertragschicht
herstellen.
Gefordert wird:
100 kg/m² Porphyrabraum
zweifach gesiebt
Körnung 0-2 mm
Das Material ist unter Wasserzusatz mit der Glattwalze
einzuwalzen. Auf den Porphyrabraum ist eine Lage
Porphyrsand, Körnung 0/2 mm mit 20 kg/m² aufzubringen
und mit Wasserzusatz einzuwalzen.
Die Wegeflächen sind mit 100 kg/m² Porphyrsplitt, Körnung
2/5 mm, abzustreuen.
Menge: 70,000 m²

#### Abschnitt 3.2 BORDE

**3.2.10 Bordsteine aufnehmen Beton 24/25 - 18/30**
*** Bedarfsposition mit GB
Bordsteine aufnehmen und entsorgen

Bordsteine aus Beton oder Naturstein
Querschnitt ca. 24/25 bis 18/30 cm,
als Hoch- bzw. Rundbord in Beton oder Mörtel versetzt.
Unterbeton, ca. 20 cm dick, und Rückenstütze Breite ca.
15 cm aufbrechen.
Sämtliche Bordsteine und übriges Aufbruchgut
ist zu entsorgen.

Sämtliches Abfall-Material ist nach gültigem
Kreislaufwirtschaftsgesetz zu entsorgen.
Die Kosten sind einzukalkulieren.
Menge: 5,000 m

**3.2.20 Borde Hochbordstein 12/15 x 30**
*** Bedarfsposition mit GB
Bordsteine aus Beton setzen
Rückenstütze aus Beton C 20/25 bis 10 cm unter
OK Bordstein, 15 cm breit, herstellen.
Unterbeton C 20/25, 20  cm dick,
Fundament/Rückenstütze beidseitig geschalt, herstellen

Bordsteine DIN 483 Hochbordstein 12/15 x 30
(120/150/300 mm).
Menge: 5,000 m

**3.2.30 Übergangsstein rechts / links RB 15 x 22 auf HB 12/15/30**
*** Bedarfsposition mit GB
Rundbordstein 15 x 22, Leistung wie vor,
jedoch Übergangsstein rechts oder links auf
Hochbordstein 12/15 x 30.
Menge: 2,000 m

**3.2.40 Bordsteine regulieren**
Bordsteine einschließlich Bogensteinbögen höhen- und
fluchtgerecht regulieren.

Hoch- Rund- und Tiefbordsteine

Bordsteine liegen auf Unterbeton.
Bordsteine mit Zementmörtel unterfüllen.
Menge: 70,000 m

#### Abschnitt 3.3 RINNEN

**3.3.10 Rinnenplatten 30/15 aufnehmen**
*** Bedarfsposition mit GB
Formsteine aus Beton aufnehmen und entsorgen.

An bestehenden Randsteinen vorsichtig aufnehmen,
Randsteine werden nicht ausgebaut!

Erschwernisse werden nicht gesondert vergütet
und sind in den Einheitspreis einzurechnen.
Bettung aus Beton oder Mörtel.
Unterbeton; D= ca. 20-30 cm aufbrechen.
Sämtliche Steine und übriges Aufbruchgut sind zu entsorgen
Rinnenplatten 30/15 cm

Sämtliches Abfall-Material ist nach gültigem
Kreislaufwirtschaftsgesetz zu entsorgen.
Die Kosten sind einzukalkulieren.
Menge: 1,000 m

**3.3.20 Rinnenplatten 30/15/8 cm**
*** Bedarfsposition mit GB
Rinnenplatten aus Beton, entsprechend DIN EN 1339 setzen,
Rinnenplatten, Breite 15 cm, Dicke 8 cm,
zweischichtig, Vorsatzbeton mit gebrochenem Felsgestein
und quarzhaltigem Natursand.
Unterbeton C 20/25, 15 bis 20 cm dick, herstellen.
Bettung aus Zementmörtel, 3 cm dick, herstellen,
mit Trasszementmörtel einschlämmen und
vor Abbinden des Mörtels reinigen.
Menge: 1,000 m

### Bereich 4 SONSTIGES

#### Abschnitt 4.1 ANPASSUNGSARBEITEN

**4.1.10 Schachtabdeckung anpassen**
Schachtabdeckung freilegen und entsprechend Bauablauf
auf neue, planmäßige Höhe setzen.
Umgebene Fläche: bituminöse Befestigung oder
Pflaster/Platten
Aufbrucharbeiten zum Freilegen der Abdeckung ausführen.
Nicht wiederverwendbares Aufbruchgut in Eigentum des
AN übernehmen und entsorgen.
Höhendifferenz: +/- 7 cm

Fugen mit Normalmauermörtel MG III nach DIN EN 1996-
1-1:2013-02 (Eurocode 6) und DIN EN 998-2:2017-02 dicht
füllen, Füllung glattstreichen.
Menge: 6,000 St

**4.1.20 Aufsatz für Strassenablauf anpassen**
Aufsatz des Straßenablaufs freilegen und entsprechend Bauablauf Zug um Zug auf neue planmäßige
Höhe setzen
Aufsatz 500x500 bzw. 300x500
Aufbrucharbeiten zum Freilegen des Aufsatzes ausführen. Nicht wiederverwendbares Material ist zu entsorgen
Umgebende Fläche = bituminösem Material bzw. Pflaster
Höhendifferenz: +- 10 cm
Fuge mit Mörtel MG III nach DIN 1053 füllen.
Füllung glattstreichen.

Sämtliches Abfall-Material ist nach gültigem
Kreislaufwirtschaftsgesetz zu entsorgen.
Die Kosten sind einzukalkulieren.
Menge: 21,000 St

**4.1.30 Hydranten- Schieber- und Gaskontrollkappen anpassen**
Hydranten-, Schieber- und Gaskontrollkappen höhenmäßig
anpassen.
In Fahrbahnen und Nebenflächen.
Umgebene Fläche: bituminöse Befestigung oder
Pflaster/Platten
Anfallender Schutt wird Eigentum des AN und ist zu
entsorgen.
Das Aufmaß erfolgt gemeinsam mit der Bauleitung bzw.
Vertretern der Technischen Werke Ludwigshafen.
Die Abrechnung dieser Position erfolgt zwischen AN und
der „Technische Werke Ludwigshafen am Rhein AG,
Industriestraße 3, 67063 Ludwigshafen, Tel.: 06 21 – 50
50“. Die Abrechnung erfolgt in 2-facher Ausfertigung.
Menge: 19,000 St

### Bereich 5 MARKIERUNG

#### Abschnitt 5.1 MARKIERUNGSSYSTEM PLASTIK

**5.1.10 Baustelleneinrichtung, (Tagesbaustelle)**
*** Pauschalposition
Baustelle einrichten, vorhalten und räumen,
Geräte, Werkzeuge und sonstige Betriebsmittel, die zur
vertragsgemäßen Durchführung der Bauleistungen
erforderlich sind, auf die Baustelle bringen,
bereitstellen und betriebsfertig aufstellen einschl.
aller dafür erforderlichen Arbeiten.
Baustelleneinrichtung für die Dauer der vertraglichen
Leistungen vorhalten, für sämtliche in der
Leistungs-beschreibung aufgeführten Leistungen.
Eingeschlossen sind die erforderlichen Baustrassen,
Lager, WC-Anlage, etc.

Die Baustelleneinrichtung ist als Tagesbaustelle zu
kalkulieren, da die Leistungsabschnitte täglich
eingerichtet und zum Tagesende geräumt werden müssen.

HINWEIS
Der Auftraggeber weist daraufhin, dass die Baustelleneinrichtung
ohne Kostenverlagerung aus einzelnen
Leistungspositionen zu ermitteln ist.
Menge: 1,000 psch

**5.1.20 Grenzmarkierung für Halt- oder Parkverbote**
Halt- oder Parkverbote markieren.
Zu markierende Fläche reinigen. Kehr gut und ggfl.
Fräse gut sind zu entsorgen
Halt – oder Parkverbot nach Angabe des AG einmessen
und vormarkieren.
Vormarkierung wird nicht gesondert vergütet und ist in den Einheitspreis einzurechnen.

Markierungssystem Typ 1 mit Markierungsstoffart Plastikmasse,
P7, Mindestschichtdicke 2,00 mm, in Heiß Plastik Farbe Weiß.
Läng 12,00 m.

Zeichen 299

Sämtliches Abfall-Material ist nach gültigem Kreislaufwirtschaftsgesetz und Abfallgesetz zu entsorgen.
Die Kosten sind einzukalkulieren.
Menge: 12,000 m

**5.1.30 Haltlinie**
Haltlinie markieren.
Zu markierende Fläche reinigen. Kehr gut und ggfl.
Fräse gut sind zu entsorgen
Haltlinie nach Angabe des AG einmessen und vormarkieren.
Vormarkierung wird nicht gesondert vergütet und ist in den Einheitspreis einzurechnen.

Markierungssystem Typ 1 mit Markierungsstoffart Plastikmasse,
P7, Mindestschichtdicke 2,00 mm, in Heiß Plastik Farbe Weiß.
Läng 8,00 m.

Zeichen 294

Sämtliches Abfall-Material ist nach gültigem Kreislaufwirtschaftsgesetz und Abfallgesetz zu entsorgen.
Die Kosten sind einzukalkulieren.
Menge: 8,000 m
